# RWM NRW
Angebotsaufforderung (GAEB 90, DA83)
Währung: EUR

## Rauchwarnmelder NRW
Datum: 29.07.25

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) ALLGEMEINE VORBEMERKUNGEN WARNMELDER

Es sind ausschließlich Rauchwarnmelder anzubieten,
welche die Prüfung und Zertifizierung gem. DIN EN 14604
besitzen und somit für den Einsatz gemäß DIN 14676-1
zugelassen sind. Zur Sicherstellung einer hohen
Zuverlässigkeit und Langlebigkeit ist zusätzlich die
Berechtigung zur Führung des "Q"-Qualitätssiegels
nachzuweisen.

Für funkvernetzte Rauchwarnmelder ist ergänzend der
Nachweis einer erfolgreichen Prüfung gem. der
VdS-Richtlinie VdS 3515 zwingend erforderlich.

Für Wärmewarnmelder oder Mehrfachsensorwarnmelder muss
mindestens eine Zulassung bzw. Zertifizierung auf Basis
einer in einem europäischen Land gültigen Norm
nachgewiesen werden.

Alle Prüfungen und Zertifizierungen müssen durch eine
unabhängige, akkredidierte Prüf- und
Zertifizierungsstelle erfolgt sein. Die Nachweise sind
auf Anforderung in Form von Zertifikatskopien
einzureichen.

Für alle Warnmelder sowie für die unmittelbaren
Zubehörprodukte zu diesen Warnmeldern ist eine
Gerätegarantie des Herstellers von 5 Jahren
nachzuweisen.

Die Einheitspreise der einzelnen Positionen verstehen
sich stets inkl. Materiallieferung frei
Verwendungsstelle.

Für die Montage von Rauchwarnmeldern gelten neben den
einschlägigen allgemeinen Vorschriften insbesondere die
Ausführungsbestimmungen (Positionierung, Abstände etc.)
der DIN 14676-1.

Die ausführenden Mitarbeiter sollen einen
Qualifikationsnachweis gem. DIN 14676-2 als "Fachkraft
für Rauchwarnmelder" besitzen.

Hinsichtlich der Überwachungsbereiche und Aufteilung
von Wärmewarnmeldern gelten die Festlegungen der
anwendbaren Kapitel der DIN VDE 0833-2 sinngemäß.

*Hinweis*
Sonstige Vereinbarungen

Montage von Rauchwarnmeldern und Rauchwarnmelderservice
vor Ort
Bei der Rauchwarnmelder-Montage ist die Entnahme von
Fremdstrom beim Nutzer in der Wohnung nicht gestattet.

Die Montage der Rauchwarnmelder erfolgt vorzugsweise
durch eine normenkonforme Zweilochbefestigung
(Schraubmontage).

Durch die Montage verursachte Verunreinigungen sind
durch den Auftragnehmer unverzüglich zu bereinigen.

Alle Rauchwarnmelder müssen bei der Installation einer
Funktionsprüfung unterzogen werden.
Nach der Montage wird mindestens ein Nutzer einer
Wohnung in den Rauchwarnmelder mündlich eingewiesen
sowie eine Bedienungsanleitung/Nutzerinformation zum
Rauchwarnmelder ausgehändigt.

Die Montage der Rauchwarnmelder und der eventuelle
jährliche Rauchwarnmelderservice vor Ort darf
ausschließlich durch zertifiziertes Personal (Fachkraft
für Rauchwarnmelder) durchgeführt werden.

Ist ein Nutzer einer Wohnung beim ersten Termin nicht
anzutreffen, muss der Auftragnehmer die Nutzer über
einen zweiten kostenfreien Montage- bzw.
Rauchwarnmelderservice-Termin informieren (z.B. durch
Aushang oder mittels Postkarte).

*Hinweis*
Zu erwartender Liefer- und Montageumfang

Der Bestand der Covivio Immobilien GmbH umfasst in NRW
ca. 16.500 Wohneinheiten.
Als Kalkulationgrundlage legen wir 3,5 Stück pro
Wohneinheit zu Grunde und kämen somit auf eine
voraussichtliche Stückzahl von ca. 57.750 Stück

### Bereich 01 Lieferung und Montage von Rauchwarnmeldern

#### Abschnitt 01.01 Einmalige Lieferung und Montage von RWM

*Hinweis*
Einmalige Ausstattung mit Rauchwarnmeldern

Alle Räume einer Wohnung (außer Küche, Bad/WC und
Abstellkammer) werden mit Rauchwarnmeldern ausgestattet
(optimale Ausstattung). Maßgeblich für die Ausstattung
sind ferner die Vorschriften der Bauordnung sowie die
Vorschriften der DIN 14676.
Treppenhäuser und Gemeinschaftsräume werden nicht mit
Rauchwarnmeldern ausgestattet.

**01.01.0010 Rauchwarnmelder Ei650**
*** Bedarfsposition ohne GB
Mikroprozessorgesteuerter Rauchwarnmelder entsprechend
der DIN EN 14604 und vfdb-Richtlinie 14-01 zur
frühzeitigen Erkennung und Signalisierung von Bränden
mit Rauchentwicklung für Anwendungen in Wohnungen und
Räumen mit wohnungsähnlicher Nutzung.

Der Rauchwarnmelder kann gemäß den Anforderungen der
DIN 14676 eingesetzt werden.

Der Rauchwarnmelder muss mit einem automatischen
Funktions-Selbsttest ausgestattet sein.

Die Meldung ,Schwache Batterie" muss für mindestens 12
Stunden durch den Nutzer unterdrückt werden können.

Leistungsmerkmale / Nenndaten:
Mikroprozessor gesteuerter Rauchwarnmelder
Erfüllt die DIN EN 14604 und vfdb-Richtlinie 14-01
(Q-Label)
VdS oder Kriwan Anerkennung
Akustisches Alarmsignal über 85 dB/3m Schalldruck
Optische Alarmanzeige
Fest eingebaute Batterie mit einer Lebensdauer von 10
Jahren
Automatischer Funktions-Selbsttest
Easy-Press-Knopf: Großer kombinierter
Test-/Stummschaltknopf,  der auch vom Boden aus ohne
Leiter (z.B. mit einem Besenstiel) bedient werden kann.
Reduzierte Testlautstärke
Aktive Verschmutzungskompensation
Stummschaltfunktion
Demontagesicherung
Zweilochbefestigung
Geeignet für Decken- und Wandmontage
Detektionsradius: max 60 m²
Einbauhöhe: max. 6 m
Betriebsumgebungstemperatur 0 °C bis 40°C
Farbe weiß
RoHS / WEEE konform
Echt-Alarm-Garantie und 10 Jahre Gerätegarantie

Die Montage der Rauchwarnmelder erfolgt durch eine
normenkonforme Zweilochbefestigung (Schraubmontage).

Fabrikat der Planung: Ei Electronics
Typ: Ei650

Der angegebene Preis entspricht der Planung, Lieferung
und Montage des Rauchwarnmelders.
Menge: 1,000 Stk

### Bereich 02 Ausstattung mit Rauchwarnmeldern und Sicherstellung der Betriebsbereitschaft

#### Abschnitt 02.01 Lieferung und Montage zur Miete mit Wartung

*Hinweis*
Ausstattung mit Rauchwarnmeldern

Alle Räume einer Wohnung (außer Küche, Bad/WC und
Abstellkammer) werden mit Rauchwarnmeldern ausgestattet
(optimale Ausstattung). Maßgeblich für die Ausstattung
sind ferner die Vorschriften der Bauordnung sowie die
Vorschriften der DIN 14676.
Treppenhäuser und Gemeinschaftsräume werden nicht mit
Rauchwarnmeldern ausgestattet.
Die Rauchwarnmelder für die Liegenschaften sollen
gemietet werden. Der Geräte-Mietvertrag umfasst die
mietweise Überlassung der Geräte für die Vertragsdauer
sowie die Montage der Geräte. Die Vertragslaufzeit des
Rauchwarnmelder-Mietvertrags beträgt 10 Jahre.
Die Sicherstellung der Betriebsbereitschaft der
Rauchwarnmelder gemäß Bauordnung muss gewährleistet
werden.
Die jährliche Prüfung der Rauchwarnmelder muss vor Ort
gemäß gültiger DIN 14676 und entsprechend der
Bedienungsanleitung des Herstellers erfolgen.
Der Vertrag über den Rauchwarnmeldeservice wird über 2
Jahre abgeschlossen. Er verlängert sich auf unbestimmte
Zeit und kann mit einer Frist von drei Monaten
gekündigt werden.

**02.01.0010 Rauchwarnmelder Ei650**
*** Bedarfsposition ohne GB
Mikroprozessorgesteuerter Rauchwarnmelder entsprechend
der DIN EN 14604 und vfdb-Richtlinie 14-01 zur
frühzeitigen Erkennung und Signalisierung von Bränden
mit Rauchentwicklung für Anwendungen in Wohnungen und
Räumen mit wohnungsähnlicher Nutzung.

Der Rauchwarnmelder kann gemäß den Anforderungen der
DIN 14676 eingesetzt werden.

Der Rauchwarnmelder muss mit einem automatischen
Funktions-Selbsttest ausgestattet sein.

Die Meldung ,Schwache Batterie" muss für mindestens 12
Stunden durch den Nutzer unterdrückt werden können.

Leistungsmerkmale / Nenndaten:
Mikroprozessor gesteuerter Rauchwarnmelder
Erfüllt die DIN EN 14604 und vfdb-Richtlinie 14-01
(Q-Label)
VdS oder Kriwan Anerkennung
Akustisches Alarmsignal über 85 dB/3m Schalldruck
Optische Alarmanzeige
Fest eingebaute Batterie mit einer Lebensdauer von 10
Jahren
Automatischer Funktions-Selbsttest
Easy-Press-Knopf: Großer kombinierter
Test-/Stummschaltknopf,  der auch vom Boden aus ohne
Leiter (z.B. mit einem Besenstiel) bedient werden kann.
Reduzierte Testlautstärke
Aktive Verschmutzungskompensation
Stummschaltfunktion
Demontagesicherung
Zweilochbefestigung
Geeignet für Decken- und Wandmontage
Detektionsradius: max 60 m²
Einbauhöhe: max. 6 m
Betriebsumgebungstemperatur 0 °C bis 40°C
Farbe weiß
RoHS / WEEE konform
Echt-Alarm-Garantie und 10 Jahre Gerätegarantie

Die Montage der Rauchwarnmelder erfolgt durch eine
normkoforme Zweilochbefestigung (Schraubmontage).

Fabrikat der Planung: Ei Electronics
Typ: Ei650

Der angegebene Preis entspricht der Planung, Lieferung,
Montage und Miete des Rauchwarnmelders.
Menge: 1,000 Stk

**02.01.0020 Jährliche Prüfung**
*** Bedarfsposition ohne GB
Die jährliche Überprüfung der Rauchwarnmelder muss
gemäß gültiger DIN 14676 und entsprechend der
Bedienungsanleitung des Herstellers erfolgen.

Der Rauchwarnmelderservice umfasst eine Funktions-,
Sicht- und Lageprüfung. Dazu gehört unter anderem die
Überprüfung, ob der jeweilige Rauchwarnmelder
alarmbereit und an vorgeschriebener Stelle montiert
ist. Zudem muss überprüft werden, ob die
Raucheintrittsöffnungen frei sind (z.B. Überprüfung auf
Verschmutzung oder Klebebänder) und eine mechanische
Beschädigung des Rauchwarnmelders erkennbar ist.

Die Prüfungen sind in einem Serviceprotokoll zu
dokumentieren.
Menge: 1,000 Stk

### Bereich 03 Lieferung und Montage mit Rauchwarnmeldern mit Fernabfrage

#### Abschnitt 03.01 Lieferung und Montage

*Hinweis*
Einmalige Ausstattung mit Rauchwarnmeldern

Alle Räume einer Wohnung (außer Küche, Bad/WC und
Abstellkammer) werden mit Rauchwarnmeldern ausgestattet
(optimale Ausstattung). Maßgeblich für die Ausstattung
sind ferner die Vorschriften der Bauordnung sowie die
Vorschriften der DIN 14676.
Treppenhäuser und Gemeinschaftsräume werden nicht mit
Rauchwarnmeldern ausgestattet.

**03.01.0010 Rauchwarnmelder Ei6500-OMS**
Batteriebetriebener Rauchwarnmelder nach dem
Streulichtprinzip zur frühzeitigen Detektion von
Brandrauch sowie zur lokalen akustischen Alarmierung
anwesender Personen, mit fest integriertem wM-Bus
Funkmodul.
Der Melder besitzt besondere Leistungsmerkmale und ist
durch das fest integrierte Funkmodul als Melder für die
komplette Ferninspektion nach DIN 14676-1, Abschnitt
6.2.3.3, Verfahren C, einsetzbar.
Folgende Leistungsmerkmale sind durch den Melder
mindestens zu erfüllen:

Funkschnittstelle zur Übermittlung aller relevanten
Daten entsprechend DIN 14676-1, Abschnitt 6.2.3.3.
zyklischer Selbsttest des Melders alle 48 Sekunden
Stromversorgung durch fest verlötete, nicht entnehmbare
3V-Lithium-Batterie, Lebensdauer mindestens 10+1 Jahre.
automatische Kompensation von unvermeidbaren
Verunreinigungen der Rauchkammer
Stummschaltung eines ungewollten Alarmes für 10 Minuten
manuell am Melder durch den Benutzer möglich
Stummschaltung von Störungsmeldungen für 12 Stunden
manuell am Melder durch den Benutzer möglich
von einem reduzierten Level aus anschwellende
Lautstärke des Schallgebers bei Testalarm
großer, leicht erreichbarer Test- und Stummschaltknopf
(mind.5 cm Durchmesser)
antistatische Rauchkammer mit feinmaschigem Netz gegen
Eindringen selbst kleinster Insekten
keine sichtbaren Anzeigen (z.B. LED-Blinksignale)
imnormalen Betriebsmodus
Sensorik zur Überwachung der Raucheintrittsöffnungen
und des Umfeldes (50 cm) um den Melder
max. Überwachungsfläche 60 qm gem. DIN 14676-1
Melderkopf überdeckt den Meldersockel.
Melderkopf passt in ggfs. bereits installierte Sockel
der Serien Ei605 und Ei650

Das fest integrierte Funkmodul sendet alle relevanten
Daten des Rauchwarnmelders alle 120 Sekunden
unidirektional aus. Dies erfolgt täglich nur in der
Zeit zwischen 7:00 Uhr und 18:59Uhr (Sommerzeit). Die
Aktualisierung der Daten des Rauchwarnmelders erfolgt
automatisch und regelmäßig alle 24 Stunden. Das
verwendende Funkprotokoll ist: wM-Bus, OMS Generation
4, C1/ Mode 5. Die Auslesung der Daten zur weiteren
Verarbeitung beim Dienstleister oder Betreiber erfolgt
wahlweise im sog. "walk-by" Verfahren vor Ort mittels
mobilem wM-Bus Empfangsgerät,oder durch einen im Objekt
installierten Datensammler. Die hierfür erforderlichen
Geräte und Software sind herstellerunabhängig und
können daher nach Wahl des Bieters/Auftraggebers
ausgewäht werden.
Nachfolgende Daten werden normenkonform zu DIN 14676-1
zusätzlich vom Melder erfasst und gesendet:

Fabrikat der Planung: Ei Electronics
Typ: Ei6500-OMS

Die Montage der Rauchwarnmelder erfolgt durch eine
normenkonforme Zweilochbefestigung (Schraubmontage).

liefern und montieren
Menge: 1,000 Stk

USt %: 19,00
